# MVZ 2.BA
Angebotsaufforderung (GAEB 90, DA83)
DV-Nummer: 24SBM040
Währung: EUR

## Los 10: Bodenbelagsarbeiten
Datum: 19.03.26

*Hinweis*
Vorbemerkungen
In diesem Los enthalten sind die Bodenbelagsarbeiten
EG.
Die Arbeiten sind mit den weiter am Bau Beteiligten
abzustimmen.

Für die Belagsarbeiten sollen hochwertige
PVC-Beläge verwendet werden, um die Anforderungen
an die Hygiene gem. TRBA 250 sowie
Beständigkeit gegen Desinfektionsmittel
(Arztpraxis) und leicht zu reinigen sind.
Für die Aufstellung des LV´s verwendet wurden
Produkte der Fa. Tarkett Holding GmbH
Rheinallee 13
67061 Ludwigshafen

Tel.: +49 621 68172 300

Als Leitprodukt gelten die Produkte der iD Inspiration
High Traffic 70 Serie

Der Hersteller des gelieferten Materials muss die
Möglichkeit bieten, bei der Verlegung anfallende
Verschnittreste, sowie den Belag nach dessen Nutzung
ungeachtet von Klebstoff- oder
Spachtelmasse-Kontamination zurückzunehmen und mittels
des werkseigenen Recycling-systems in der
Fertigung neuer Beläge wiederzuverwerten. Die
Rücknahme erfolgt in Koordination mit dem jeweils
beauftragten Verarbeitungsbetrieb und ist durch eine
Herstellererklärung mit der Angebotsabgabe
nachzuweisen.

Die Produktinhaltsstoffe sind bis auf 0.01 % durch ein
externes Prüfinstitut nachzuweisen.
Zur Anwendung soll ein vollständig phthalatfreier
Weichmacher kommen mit Prüfung durch ein externes
Prüfinstitut. Nachweise sind mit der Angebotsabgabe
vorzulegen.

Es können ausdrücklich auch Produkte mit
gleichwertigen Eigenschaften angeboten werden
mit Produktangabe. Dies hat mit Angebotsabgabe zu
erfolgen.

Allgemeine Baubeschreibung

Standortbeschreibung
Das Gebäude befindet sich am Ernst-Thälmann-Platz 1-2
in 15837 Baruth/Mark. Das Objekt ist über die
Hauptstraße und dem Ernst-Thälmann-Platz
verkehrstechnisch erschlossen.
Gebäudebeschreibung
Das Gebäude besteht aus einem Kellergeschoss, einem
höhenversetzten Erdgeschoss -als Hochparterreeinem Obergeschoss und einem Dachgeschoss.
Das BV ist in mehreren zeitlichen Teilabschnitten als
Bauabschnitte bezeichnet, zu betrachten.

Bauabschnitt 1

Im Rahmen des Bauabschnitts war vorgesehen, den
rechten Gebäudeanteil (Blick aus Richtung
Ernst-Thälmann-Platz auf das Gebäude), des ersten
Obergeschosses zu einem medizinischen
Versorgungszentrum -im BSN als MVZ oder
Nutzungseinheit -5- (NE 5) bezeichnet- umzubauen und
die
hierfür notwendigen baulichen Maßnahmen der Zuwegung
durchzuführen.
Das MVZ entspricht einer Arztpraxis, inkl. erweiterten
diagnostischen Einrichtungen, jedoch ohne
Operationsbereiche. Hinzu kommt die bauliche
Umgestaltung der Treppenraumsituationen im Sinne der
Schaffung von Rettungswegen und der Anbau einer
Aufzugsanlage in einem außenliegenden Fahrschacht,
an der Gebäuderückseite.
Ebenso wurden die baulichen Anschlüsse an das
Kellergeschoss (Untergeschoss) angepasst. Die
Kompensation der Bestandsgewährung sowie baurechtlich
zu würdigenden baulichen Sonderlösungen,
erfolgte durch den Einbau einer Brandmelde- und
Alarmierungsanlage.
Ergänzt wurden die Umbauten durch den Anbau eines
Außenfahrstuhls.
Der Abschnitt wurde im vergangen Jahr abgeschlossen.

Bauabschnitt 2

Im Rahmen des Bauabschnitts 2 werden nunmehr die
ehemaligen Räumlichkeiten der Post im EG als erste
Erweiterung des MVZ umgebaut.

Grundsätzliche Ausführung von Bauleistungen

Vorgesehen ist für den Zeitraum des Ausbaus der
Räumlichkeiten, die Fläche des alten Posthofes als
Baustelleneinrichtungs- und Lagerfläche zu nutzen.
Erst mit Beginn der Tiefbauarbeiten ab Mai 2026
(entsprechend Rahmenterminplan) soll die
Baustelleneinrichtung in den Bereich der Straße
(E.-Thälmann-Platz 2) umgesetzt werden um die
Einschränkungen des Verkehrs so gering, wie möglich zu
halten.
Bei Nutzung von öffentlichen Flächen zu Lager- und
Parkzwecken sind eigenverantwortlich entsprechende
Genehmigungen bei den zuständigen Behörden einzuholen.
Die anfallenden Gebühren für die Nutzung öffentlicher
Flächen einschl. der anfallenden Kosten für
Genehmigungen sind, sofern nicht gesondert
ausgeschrieben, in die Einheitspreise mit einzurechnen.
Über Einschränkungen hinsichtlich gewichtsbeschränkter
Straßen, Lage und Zugänglichkeit hat sich der
Bieter eigenverantwortlich zu informieren und diese
Randbedingungen in die Einheitspreise einzukalkulieren.
Das Anbringen von Firmenschildern am Bauobjekt, Gerüst
o.Ä. ist ohne Erlaubnis des AG ausdrücklich
untersagt.
Zeichnungsunterlagen dienen der Klarstellung der
abgeforderten Leistung. Die im Leistungsverzeichnis
angegebenen Maße sind Richtmaße. Nach
Auftragserteilung sind die genauen Maße
eigenverantwortlich vor
Demontage der Altanlagen auf der Baustelle zu nehmen.
Die Aufrechterhaltung des Verkehrs auf öffentlichen
Zufahrtstraßen und  -wegen sowie im Gebäude selbst
und die sofortige Beseitigung von Beschädigungen und
Verschmutzungen beim Transport von Materialien
usw. ist zu gewährleisten.
Falls im Zuge der Demontagearbeiten unvorhergesehen
eingeschlossene kontaminierte Baustoffe wie z.B
Asbestzement, künstliche Mineralfasern o.ä.
vorgefunden werden, sind die Arbeiten in diesem
Bereich sofort
zu stoppen und mit dem AG bzw. mit dem
bauüberwachenden Büro das weitere Vorgehen zu klären.
Schutzmaßnahmen müssen unverzüglich vorgenommen
werden, die Vergütung erfolgt separat.
Ortsbesichtigungen sind möglich und können nach
Terminabsprache mit dem AG und Nutzer erfolgen.

Allgemeine Verhaltensregeln

  Heiß- und Feuerarbeiten nur nach Anmeldung bei der
Bauleitung
  Flucht- und Rettungswegpläne beachten
  Das Rauchen im Gebäude und auf dem Gelände ist
generell untersagt.
  Staubintensive Arbeiten vor Ausführung beim
Bauleiter anmelden.
  Bei allen Arbeiten ist Rücksicht auf die Tätigkeiten
des MVZ zu nehmen. Unnötiger Lärm ist zu vermeiden.
  Der Zugang zum Gebäude findet über den hofseitigen
Zugang der Post statt und ist ggf. mit der Bauleitung
abzustimmen
  Parkplatz für Firmenfahrzeuge und
Materialanlieferungen nur auf der von der Bauleitung
zugewiesenen
BE-Fläche
  Baustoffreste und Unrat sind arbeitstäglich zu laden
und abzufahren
  Lagerndes Baumaterial/Baumaschinen sind sauber
anzuordnen und ggf . abzudecken
  Die Baustelle ist zu jedem Feierabend aufgeräumt zu
hinterlassen.
  Arbeitspausen sind an zugewiesenen Orten oder in den
Firmenfahrzeugen wahrzunehmen.

Besonderheiten der Baustelle

Die Arbeiten finden im laufenden Betrieb des Gebäudes
statt. Das Obergeschoss wird, wie schon erwähnt,
durch die MVZ gGmbH weiterhin genutzt.
Sehr stark lärmende Arbeiten, vor allem Stemmarbeiten,
sollten mit Rücksicht auf die Patienten und
Mitarbeiter des MVZ nach Möglichkeit außerhalb der
Betriebszeiten durchgeführt werden.
Die Leistungen des 2.BA sollen zum 1. Oktober starten.
Der beigefügte Rahmenterminplan ist einzuhalten.
Darin ist definiert, dass die Leistungen mit allen
Abnahmen bis zum 19.06.2026 abgeschlossen sind.
Allein die Fertigstellung der Außenanlagen wird sich
bis in den Monat Juli erstrecken.

*Hinweis*
Baustelleneinrichtung

Einrichten der Baustelle für sämtliche in der
Leistungsbeschreibung
aufgeführte Leistungen sind entweder in die
BE-Position oder in die
jeweiligen Einheitspreise einzurechnen.

Hierzuzählen alle für den Baubetrieb notwendigen
Anlagen wie
Hebewerkzeuge und Kräne, Geräte, Magazine, Werkstätten,
Bürocontainern, Lagerplätze, für die fristgerechte
Durchführung, unter
Einhaltung der gültigen technischen und rechtlichen
Bestimmungen
(insbesondere der UVV)

- Notwendige Rüstungen, Arbeitsbühnen  und
Absturzsicherungen sind
ebenfalls in die Einheitspreise mit einzurechnen (Höhe
innen bis 4 m)

- Erforderliche Strom- und Wasseranschlüsse können an
den
Hauptverteiler angeschlossen werden.

- Inkl. Vorhalten der Baustelleneinrichtung über den
Ausführungszeitraum

- Der Zeitpunkt der Räumung wird von der Bauleitung
bekanntgegeben.
Andernfalls ist der Auftraggeber über den
beabsichtigten Abbau der
Baustelleneinrichtung oder von wesentlichen Teilen
derselben zu
informieren. Die Abstimmung mit der Bauleitung hat
frühzeitig zu erfolgen.

- Nicht mehr benötigte Teile der Baustelleneinrichtung
sind nach
mehrheitlicher Durchführung der eigenen Leistung in
Abstimmung mit der
Bauleitung unverzüglich zu entfernen und zu entsorgen.
- Nach Abbau der Baustelleneinrichtung sind das dafür
benötigte Gelände
bzw. die genutzten baulichen Anlagen und Gebäude in den
ursprünglichen Zustand zu versetzen, falls nichts
anderes vereinbart ist.

### Bereich 1 Baustelleneinrichtung allgemein

**1.1 Baustelleneinrichtung und -räumung**
Einrichten, Vorhalten und Unterhalten über die
vereinbarte
Leistungszeit sowie Räumen der Baustelle und
Wiederherstellen des Geländes, mit folgenden in den
Pauschalpreis einzurechnenden Leistungen, soweit sie
nicht
in nachfolgenden Einzelpositionen erfasst sind:

- Lager- und Arbeitsplätze
- Material Vorhaltekosten
alle sonstigen Kosten, die der Auftragnehmer zur
ordnugsgsgemäßen Durchführung der Bauaufgabe zu
erbringen
hat
- Baustellenbeleuchtung
- Kommunikationseinrichtungen
- Lagerräume, Werkstatt, Magazin,
Unterstelleinrichtungen
- Maschinen, Geräte, Werkzeuge
Menge: 1,000 psch

### Bereich 2 Untergrundvorbehandlung

**2.1 Trockenestrich prüfen - Reinigungsschliff**
Trockenestrichplatten, neu verlegt
nach DIN 18340, eben nach DIN 18202, gemäß weiteren
mitgeltenden Normen und Merkblättern prüfen.

Reinigungsschliff durchführen, absaugen,
um Verschmutzungen der Vorgewerke zu entfernen,
bis ein belegereifer Untergrund vorliegt.
Der Abfall ist ordnungsgemäß zu entsorgen.

Abfallschlüssel mineralischer Schleifstaub: 17 01 07

Alle Raumbereiche ohne Toilettenanlagen
Menge: 148,200 m2

**2.2 Grundieren saugfähiger, mineralischer Untergründe mit Dispersionsgrundierung**
Grundieren saugfähiger, mineralischer Untergründe mit
Dispersionsgrundierung
inkl. sämtlicher notwendiger Leistungen zur
Herstellung eines
geeigneten Untergrundes nach DIN 18365

Untergrund ist gemäß der Verarbeitungsrichtlinien des
Klebstoff- und des Belagsherstellers für folgendes
Produkt
Tarkett Bodenbelag ID Inspiration NATURALS o.glw.
vorzubereiten.

Alle Raumbereiche ohne Toilettenanlagen
Menge: 148,200 m2

**2.3 Untergründe ausgleichen, anspachteln, füllen mit**
Untergründe ausgleichen, anspachteln, füllen mit
standfester, zementärer Reparaturmasse UZIN NC 182 der
Festigkeitsklasse C30-F7 nach DIN EN 13813 oder
gleichwertig nach Angaben des Herstellers.
Bei anschließender Spachtelung ist die trockene
Reparaturmasse mit einer Dispersionsgrundierung
zu überarbeiten.
Menge: 3,250 m2

**2.4 Untergründe nivellieren und ausgleichen in Rakeltechnik**
Untergründe nivellieren und ausgleichen in Rakeltechnik
und entlüften mit Niveliermasse der Festigkeitsklasse
CA-C40-F10 nach DIN EN 13813
nach Angaben des Herstellers.
Uzin NC 587 oder glw.

angebotenes Produkt:
Menge: 159,200 m2

**2.5 Zurückschneiden des Randdämmstreifens (MiWo)**
Zurückschneiden des Randdämmstreifens (MiWo)
und Entsorgen des anfallenden Materials

Abfallschlüssel Mineralwolle: 17 06 04
Menge: 218,000 m

**2.6 Vorhandene Fugen in Türbereichen und Durchgängen im**
Vorhandene Fugen in Türbereichen und Durchgängen im
Untergrund fachgerecht überarbeiten
Fugen erweiter, säubern, Ränder abkleben,
Kleberauftrag, Einlegen von Glasvliesgewebe und
abstreuen mit
Quarzsand

Loses Material absaugen, entsorgen inkl. aller
Nebenarbeiten.
Menge: 17,000 m

### Bereich 3 Bodenbeläge

**3.1 Bodenbelag aus PVC**
Bodenbelag aus PVC
Heterogener elastischer Designbodenbelag nach EN ISO
10582
mit Klassifizierung nach EN ISO 10874 Med. Praxisräume
Gesamtstärke nach EN ISO 24346 2,5 mm
Nutzschichtdicke nach EN ISO 24340 0,7 mm
Ausführung Planken, geklebt

Als Leitfabrikat Tarkett:
ID Inspiration Naturals 70
Typ "American Walnut Maron
liefern und fachgerecht verlegen.
Rutschklasse R9

Auf dem mit einem Voranstrich behandelten Untergrund
ist
gemäß der Verarbeitungsrichtlinien des Klebstoff- und
des
Belagsherstellers ein Bodenbelag mit der nachfolgend
festgelegten Qualität ganzflächig auf vollflächig
gerakeltem
Untergrund aufzukleben.
Menge: 152,200 m2

**3.2 Bodenbelag wie vor**
Bodenbelag wie vor
Als Leitprodukt:
Tarkett ID NATURALS
Typ Patina Concrete dark grey
Menge: 7,000 m2

**3.3 Sockelleisten liefern und anbringen**
Sockelleisten liefern und anbringen
Halbflexible PVC Sockelleiste zum Einkleben von
Streifen aus
Fußbodenbelag
Höhe 60-70mm
Leistung inkl. Liefern und Einkleben von Streifen des
Tarkettmaterials entsprechend gewähltem Fußbodendesign
Inkl. dem Herstellen der Innen- und Außenecken
Menge: 218,000 m

**3.4 Verfugen der Sockelleiste Unterkante mit dem Boden sowie**
Verfugen der Sockelleiste Unterkante mit dem Boden
sowie
Übergänge zu allen nicht mineralischen Untergründen wie
Metalle, kunststoff-beschichtete Regale, Türzargen,
usw. mit
farblich abgestimmtem silikonfreiem Dichtstoff auf
Basis MS
Polymer
Polymercolor Hersteller Fa. Sarközy o.glw.
bzw. passend zum angebotenen Produkt
Menge: 224,000 m

**3.5 Passgenaues Anarbeiten an Bauteile ohne Sockelleisten**
Passgenaues Anarbeiten an Bauteile, die nicht mit
Sockelleisten versehen werden, wie Türzargen,
Möbeleinbauten, Anschlussschienen, Rohre, etc.
Menge: 10,900 m

### Bereich 4 Stundenlohnarbeiten

*Hinweis*
Stundenlohnarbeiten Vorbemerkungen

Stundenlohnarbeiten werden nach
Stundenverrechnungssätzen, in denen Lohn-und
Gehaltskosten, Lohn- und Gehaltsnebenkosten,
Sozialkassenbeträge, Vermögenswirksame Leistungen und
Gewinn enthalten sind, vergütet. Zuschläge für Mehr-,
Nacht-, Sonntags- und Feiertagsarbeit sowie
Erschwerniszuschläge sind nicht in die
Stundenverrechnungssätze mit einzubeziehen, sondern -
sofern sie nicht schon als Teilleistungsoption im
Leistungsverzeichnis enthalten sind - im Bedarfsfall zu
vereinbaren und gesondert nachzuweisen.

Der Bieter erklärt, dass der Stundenverrechnungssatz
unter Beachtung der preisrechntlichen Vorschriften
ermittelt wurde und unabhängig von der Anzahl der
abgerechneten Stunden gilt. Stundenlohnarbeiten werden
nur vergütet, wenn deren Ausführung von der Bauleitung
des AG angeordnet wurde (zu Paragraph 2 Nr. 10 VOB/B)

**4.1 Stundensatz Facharbeiter**
Menge: 10,000 h

**4.2 Stundensatz Helfer**
Menge: 10,000 h

USt %: 19,00
